# Conjunto de ducha de Ramón Soler - Hidroterapia de Ramón Soler

- Propiedad del archivo: CONSTRUNARIO
- Formato: FIEBDC-3/2012
- Programa: Construnario Versión 3.51
- Fecha de los precios: 15/04/2024
- Divisa: EUR

**RSO_99H308105** u Conjunto de ducha de Ramón Soler - Hidroterapia de Ramón Soler
Precio: 86.00
· Sistema de boquillas anti-cal. · Salida del agua en forma de lluvia. · Garantía de 3 años en complementos. Código EAN: 8428506081057
