# Conjunto de ducha de Ramón Soler. Negro mate - Hidroterapia de Ramón Soler

- Propiedad del archivo: CONSTRUNARIO
- Formato: FIEBDC-3/2012
- Programa: Construnario Versión 3.51
- Fecha de los precios: 15/04/2024
- Divisa: EUR

**RSO_99H308109** u Conjunto de ducha de Ramón Soler. Negro mate - Hidroterapia de Ramón Soler
Precio: 173.90
· Sistema de boquillas anti-cal. · Salida del agua por impulsos. · Salida del agua en forma de lluvia. · Salida del agua en forma de lluvia aireada. · Resistente al choque térmico y químico antilegionela. · Garantía de 3 años en complementos. · Presión de uso entre 1-5 bar. Recomendada 3 bar. · Temperatura recomendada de agua caliente 55ºC. Temperatura máxima de uso 65°C. Máximo 1h a 90°C. · Superficie cromada: 15 micras de espesor de níquel, 0.3 micras de cromo. Código EAN: 8428506081095
