# Soporte fijo de pared circular para ducha, cromado de Ramón Soler - Hidroterapia de Ramón Soler

- Propiedad del archivo: CONSTRUNARIO
- Formato: FIEBDC-3/2012
- Programa: Construnario Versión 3.51
- Fecha de los precios: 15/04/2024
- Divisa: EUR

**RSO_99Z302082** u Soporte fijo de pared circular para ducha, cromado de Ramón Soler - Hidroterapia de Ramón Soler
Precio: 3.90
Soporte a pared redondo para teleducha de ABS, cromado de alta resistencia Diamond Finish Código EAN: 8428506020827
