# Rociador negro mate, ducha extraplano Ø240mm de Ramón Soler - Hidroterapia de Ramón Soler

- Propiedad del archivo: CONSTRUNARIO
- Formato: FIEBDC-3/2012
- Programa: Construnario Versión 3.51
- Fecha de los precios: 15/04/2024
- Divisa: EUR

**RSO_99Z303680** u Rociador negro mate, ducha extraplano Ø240mm de Ramón Soler - Hidroterapia de Ramón Soler
Precio: 77.60
Rociador de ducha ABS redondo Ø240mm, negro mate de alta resistencia por su tratamiento electrostático sobre galvanizado, con limitador de, caudal y sistema anti-cal gracias a sus boquillas flexibles de silicona limitador de caudal y sistema anti-cal gracias a sus boquillas flexibles de silicona Código EAN: 8428506036804
