# Ducha de mano cilíndrica negro mate con 1 función de ABS de Ramón Soler - Hidroterapia de Ramón Soler

- Propiedad del archivo: CONSTRUNARIO
- Formato: FIEBDC-3/2012
- Programa: Construnario Versión 3.51
- Fecha de los precios: 15/04/2024
- Divisa: EUR

**RSO_99Z304939** u Ducha de mano cilíndrica negro mate con 1 función de ABS de Ramón Soler - Hidroterapia de Ramón Soler
Precio: 21.90
Teleducha tubular minimalista de 1 posicion ABS con sistema anti-cal y negro mate de alta resistencia Código EAN: 8428506049392
