# Soporte orientable de pared para ducha oro cepillado, rectangular de metal de Ramón Soler - Hidroterapia de Ramón Soler

- Propiedad del archivo: CONSTRUNARIO
- Formato: FIEBDC-3/2012
- Programa: Construnario Versión 3.51
- Fecha de los precios: 15/04/2024
- Divisa: EUR

**RSO_99Z304950** u Soporte orientable de pared para ducha oro cepillado, rectangular de metal de Ramón Soler - Hidroterapia de Ramón Soler
Precio: 77.90
Soporte a pared orientable para teleducha rectangular metálico, oro cepillado de alta resistencia por su tratamiento PVD Código EAN: 8428506049507
