# Codo de salida de agua y soporte fijo oro cepillado, cuadrado de Ramón Soler - Hidroterapia de Ramón Soler

- Propiedad del archivo: CONSTRUNARIO
- Formato: FIEBDC-3/2012
- Programa: Construnario Versión 3.51
- Fecha de los precios: 15/04/2024
- Divisa: EUR

**RSO_99Z304964** u Codo de salida de agua y soporte fijo oro cepillado, cuadrado de Ramón Soler - Hidroterapia de Ramón Soler
Precio: 105.90
Codo de salida de agua y soporte fijo, cuadrado, con antiretorno, oro cepillado de alta resistencia por su tratamiento PVD Código EAN: 8428506049644
