# Codo de salida de agua fijo negro mate, cuadrado de Ramón Soler - Hidroterapia de Ramón Soler

- Propiedad del archivo: CONSTRUNARIO
- Formato: FIEBDC-3/2012
- Programa: Construnario Versión 3.51
- Fecha de los precios: 15/04/2024
- Divisa: EUR

**RSO_99Z304965** u Codo de salida de agua fijo negro mate, cuadrado de Ramón Soler - Hidroterapia de Ramón Soler
Precio: 76.50
Codo de salida de agua fijo, cuadrado, con antiretorno, negro mate de alta resistencia por su tratamiento electrostático sobre galvanizado Código EAN: 8428506049651
