# Brazo de ducha negro mate para pared de 400mm y sección cuadrada de Ramón Soler - Hidroterapia de Ramón Soler

- Propiedad del archivo: CONSTRUNARIO
- Formato: FIEBDC-3/2012
- Programa: Construnario Versión 3.51
- Fecha de los precios: 15/04/2024
- Divisa: EUR

**RSO_99Z305073** u Brazo de ducha negro mate para pared de 400mm y sección cuadrada de Ramón Soler - Hidroterapia de Ramón Soler
Precio: 167.90
Brazo de ducha de pared de 400mm y sección cuadrada, con sujeción resistente a pared, con acabado con acabado negro mate de alta resistencia por su tratamiento electrostático sobre galvanizado. Código EAN: 8428506050732
