# Rociador de ducha oro cepillado de metal extraplano, redondo de 300mm de Ramón Soler - Hidroterapia de Ramón Soler

- Propiedad del archivo: CONSTRUNARIO
- Formato: FIEBDC-3/2012
- Programa: Construnario Versión 3.51
- Fecha de los precios: 15/04/2024
- Divisa: EUR

**RSO_99Z305268** u Rociador de ducha oro cepillado de metal extraplano, redondo de 300mm de Ramón Soler - Hidroterapia de Ramón Soler
Precio: 299.30
Rociador de ducha redondo Ø300mm de acero inoxidable, con un mínimo grosor ultraslim de 2 mm, de diseño minimalista, de máxima durabilidad, con acabado oro cepillado de alta resistencia por su tratamiento PVD. limitador de caudal y sistema anti-cal gracias a sus boquillas flexibles de silicona Código EAN: 8428506052682
