# Teleducha semicuadrada, 3 funciones, de Ramón Soler. Oro cepillado - Hidroterapia de Ramón Soler

- Propiedad del archivo: CONSTRUNARIO
- Formato: FIEBDC-3/2012
- Programa: Construnario Versión 3.51
- Fecha de los precios: 15/04/2024
- Divisa: EUR

**RSO_99Z306276** u Teleducha semicuadrada, 3 funciones, de Ramón Soler. Oro cepillado - Hidroterapia de Ramón Soler
Precio: 52.20
Teleducha semicuadrada, 3 funciones en caja Código EAN: 8428506062766
