# Teleducha semicuadrada, 3 funciones en caja, níquel cepillado de Ramón Soler - Hidroterapia de Ramón Soler

- Propiedad del archivo: CONSTRUNARIO
- Formato: FIEBDC-3/2012
- Programa: Construnario Versión 3.51
- Fecha de los precios: 15/04/2024
- Divisa: EUR

**RSO_99Z307382** u Teleducha semicuadrada, 3 funciones en caja, níquel cepillado de Ramón Soler - Hidroterapia de Ramón Soler
Precio: 52.20
Teleducha semicuadrada, 3 funciones en caja Código EAN: 8428506073823
