# Teleducha tubula de 1 posición de Ramón Soler. Cobre cepillado - Hidroterapia de Ramón Soler

- Propiedad del archivo: CONSTRUNARIO
- Formato: FIEBDC-3/2012
- Programa: Construnario Versión 3.51
- Fecha de los precios: 15/04/2024
- Divisa: EUR

**RSO_99Z307560** u Teleducha tubula de 1 posición de Ramón Soler. Cobre cepillado - Hidroterapia de Ramón Soler
Precio: 71.60
Teleducha tubular minimalista de 1 posicion metálica con sistema anti-cal y cobre cepillado de alta resistencia por su tratamiento PVD Código EAN: 8428506075605
