# Codo de salida de agua y soporte fijo redondo de Ramón Soler. Cobre cepillado - Hidroterapia de Ramón Soler

- Propiedad del archivo: CONSTRUNARIO
- Formato: FIEBDC-3/2012
- Programa: Construnario Versión 3.51
- Fecha de los precios: 15/04/2024
- Divisa: EUR

**RSO_99Z307678** u Codo de salida de agua y soporte fijo redondo de Ramón Soler. Cobre cepillado - Hidroterapia de Ramón Soler
Precio: 84.50
Codo de salida de agua y soporte fijo, circular, con antiretorno, cobre cepillado de alta resistencia por su tratamiento PVD Código EAN: 8428506076787
