# Mortero de cal hidráulica natural, Tector Natural Liso NHL 3,5 de Holcim

- Propiedad del archivo: CONSTRUNARIO
- Formato: FIEBDC-3/2012
- Programa: Construnario Versión 3.51
- Fecha de los precios: 09/04/2024
- Divisa: EUR

**01MEC031** kg Mortero de cal hidráulica natural, Tector Natural Liso NHL 3,5 de Holcim
Precio: 0.34
Mortero de cal hidráulica natural, Tector Natural Liso NHL 3,5 de Holcim Agua de amasado 26% Consistencia 175 ± 5 mm Resistencia a comprensión > 0,4 N/mm2 Retención de agua > 90% Adherencia sobre ladrillo > 0,2 N/mm2 Granulometría 1,5 mm Espesor de capa 4 - 9 mm Absorción de agua por capilaridad < 0,2 kg/m2 x min.1/2 Mortero de cal hidráulica natural fabricado con cal hidráulica Natural 3.5 de origen Lafarge Crualys Francia, marca TECTOR NATURAL LISO NHL 3.5 de Holcim y áridos seleccionados de tamaño < 1,5 mm. Mortero transpirable especialmente diseñado para el revestimiento de paredes o muros tanto interiores como exteriores cubriendo espesores a partir de 1,5 cm. Mortero de revestimiento de muros de acabado liso sobre capa de mortero grueso Tector Natural Cal Base para sistemas de revestimiento de muros a la cal. Color del mortero según áridos empleados en la fabricación. Posibilidad de pigmentar en masa.
