# Hormigón autocompactante HA-30/AC/12/XC3 , Agilia Horizontal de Holcim. Resistencia: 30 MPa. Solera

- Propiedad del archivo: CONSTRUNARIO
- Formato: FIEBDC-3/2012
- Programa: Construnario Versión 3.51
- Fecha de los precios: 09/04/2024
- Divisa: EUR

**AGIHORI30** m3 Hormigón autocompactante HA-30/AC/12/XC3 , Agilia Horizontal de Holcim. Resistencia: 30 MPa. Solera.
Precio: 170.63
Hormigón autocompactante para armar HA-30/AC/12/XC3 Agilia Horizontal de Holcim con 2 h de mantenimiento de propiedades reológicas, elaborado en central en solera, vertido por medios manuales, compactado según EHE-08, p.p. de vibrado, regleado y curado en soleras. Componentes del hormigón con marcado CE y DdP (Declaración de prestaciones) según Reglamento (UE) 305/2011.
