# Hormigón autocompactante HA-30/AC/12/XC3, Agilia Cimentaciones de Holcim. Resistencia: 30 MPa. Losa vertical manual

- Propiedad del archivo: CONSTRUNARIO
- Formato: FIEBDC-3/2012
- Programa: Construnario Versión 3.51
- Fecha de los precios: 09/04/2024
- Divisa: EUR

**AGILCIMEN30** m3 Hormigón autocompactante HA-30/AC/12/XC3, Agilia Cimentaciones de Holcim. Resistencia: 30 MPa. Losa vertical manual
Precio: 150.94
Hormigón autocompactante HA-30/AC/12/XC3 Agilia Cimentaciones de Holcim con 2 horas de mantenimiento de propiedades reológicas, elaborado en central en losas de cimentación incluso vertido por medios manuales. Según normas NTE , EHE-08 y CTE DB-SE-C. Componentes del hormigón con marcado CE y DdP (Declaración de prestaciones) según Reglamento (UE) 305/2011.
