# Hormigón autocompactante HLE-25/AC/8/XC2 , Agilia Ligero de Holcim. Resistencia: 25 MPa. Vertido bomba

- Propiedad del archivo: CONSTRUNARIO
- Formato: FIEBDC-3/2012
- Programa: Construnario Versión 3.51
- Fecha de los precios: 09/04/2024
- Divisa: EUR

**AGILIGE25** m3 Hormigón autocompactante HLE-25/AC/8/XC2 , Agilia Ligero de Holcim. Resistencia: 25 MPa. Vertido bomba
Precio: 341.25
Hormigón autocompactante ligero estructural bombeable HA-25/AC/8/XC2 Agilia Ligero de Holcim, elaborado en central con 2 horas de mantenimiento de propiedades reológicas, con una resistencia a compresión de 25 N/mm2, un tamaño máximo del árido 8 mm y una densidad seca inferior a 1,700 kg/m3, para una clase de exposición XC2, fluidez de 600 a 700 mm. Según normas NTE-CSZ , EHE-08 y CTE DB-SE-C. Componentes del hormigón con marcado CE y DdP (Declaración de prestaciones) según Reglamento (UE) 305/2011.
