# Hormigón autocompactante HA-30/AC/12/XC3, Agilia Vertical de Holcim. Resistencia: 30 MPa. Elementos verticales

- Propiedad del archivo: CONSTRUNARIO
- Formato: FIEBDC-3/2012
- Programa: Construnario Versión 3.51
- Fecha de los precios: 09/04/2024
- Divisa: EUR

**AGILVER30** m3 Hormigón autocompactante HA-30/AC/12/XC3, Agilia Vertical de Holcim. Resistencia: 30 MPa. Elementos verticales
Precio: 165.38
Hormigón autocompactante HA-30/AC/12/XC3 Agilia Vertical de Holcim para elementos verticales elaborado en central con 2 horas de mantenimiento de propiedades reológicas con una resistencia a compresión de 30 N/mm2, un tamaño del árido de 12 mm para una clase de exposición XC3, fluidez de 650 a 750 mm, según normas NTE-CSZ, EHE-08 y CTE DB-SE-C.
