# Hormigón autocompactante HAF-25/A-CR/AC/12-50/XC2, Agilia Metal de Holcim. Resistencia: 25 MPa. Solera

- Propiedad del archivo: CONSTRUNARIO
- Formato: FIEBDC-3/2012
- Programa: Construnario Versión 3.51
- Fecha de los precios: 09/04/2024
- Divisa: EUR

**AGIMETA25** m3 Hormigón autocompactante HAF-25/A-CR/AC/12-50/XC2, Agilia Metal de Holcim. Resistencia: 25 MPa. Solera
Precio: 231.00
Hormigón autocompactante con armado incluido HAF-25/A-CR/AC/12-50/XC2 Agilia Metal de Holcim, con una cuantía de 10 kg/m3, con 2 h de mantenimiento de propiedades reológicas con una resistencia a compresión de 25N/mm2, un tamaño máximo del árido de 12mm para una clase de exposición XC2, según normas NTE-CSZ, EHE-08 y CTE DB-SE-C.
