# Hormigón autocompactante HAF-30/A-CR/AC/12-50/XC3, Agilia Metal de Holcim. Resistencia: 30 MPa. Solera. 10 Kg

- Propiedad del archivo: CONSTRUNARIO
- Formato: FIEBDC-3/2012
- Programa: Construnario Versión 3.51
- Fecha de los precios: 09/04/2024
- Divisa: EUR

**AGIMETA30** m3 Hormigón autocompactante HAF-30/A-CR/AC/12-50/XC3, Agilia Metal de Holcim. Resistencia: 30 MPa. Solera. 10 Kg
Precio: 236.25
Hormigón autocompactante con armado incluido HAF-30/A-CR/AC/12-50/XC3 Agilia Metal de Holcim, con una cuantía de 10 kg/m3, con 2 h de mantenimiento de propiedades reológicas con una resistencia a compresión de 30N/mm2, un tamaño máximo del árido de 12mm para una clase de exposición XC3, según normas NTE-CSZ, EHE-08 y CTE DB-SE-C.
