# Recrecido mortero anhidrita autonivelante CA-C20-F4, Agilia Suelo A de Holcim. Vertido bomba. Resistencia: 20 MPa

- Propiedad del archivo: CONSTRUNARIO
- Formato: FIEBDC-3/2012
- Programa: Construnario Versión 3.51
- Fecha de los precios: 09/04/2024
- Divisa: EUR

**AGISUELA** m2 Recrecido mortero anhidrita autonivelante CA-C20-F4, Agilia Suelo A de Holcim. Vertido bomba. Resistencia: 20 MPa
Precio: 27.63
Recrecido de mortero autonivelante Agilia Suelo A de Holcim en base anihidrita CA-C20-F4 para capas base de pavimentos y nivelación a partir de 2,5 cm de espesor, de conductividad térmica 1,6 W/mk, ideal como mortero de recrecidos de hasta 1000 m2 sin juntas de bajo espesor, 20 MPa de resistencia a compresión a 28 días, fluidez 27±2 cm (medición con etalómetro Lafarge) conforme a la norma UNE-EN 13813:2014 y aplicado mediante bombeo por Aplicadores certificados por Holcim con preparación de obra para Agilia Suelo A. Para superficies mayores a 200 m2
