# Pavimento continuo de hormigón HDos-275/B/12-R-S AD 12 cm, Artevia Desactivado de Holcim. Resistencia: 25 Mpa

- Propiedad del archivo: CONSTRUNARIO
- Formato: FIEBDC-3/2012
- Programa: Construnario Versión 3.51
- Fecha de los precios: 09/04/2024
- Divisa: EUR

**ARTEDESAC** m2 Pavimento continuo de hormigón HDos-275/B/12-R-S AD 12 cm, Artevia Desactivado de Holcim. Resistencia: 25 Mpa
Precio: 46.02
Pavimento continuo de hormigón desactivado Artevia Desactivado de 12 cm de espesor, realizado con hormigón HDos-275/B/12-R-S AD de Holcim, incluyendo fibras de polipropileno, fabricado en central, acabado a definir por la D.F. (utilizando cemento gris y áridos calizos silíceos de la zona), vertido desde camión, extendido, vibrado manual y tratado superficialmente con aditivos específicos para dejar al descubierto 2/3 mm del diámetro del árido; posterior aplicación de resina selladora Artevia de Holcim, incolora. Ejecutado por aplicadores certificados de Holcim. Para superficies mayores a 200 m2
