# Pavimento continuo de hormigón pulido HM-20 10 cm, Artevia Pulido interior de Holcim. Resistencia: 20 MPa. Árido medio/grueso

- Propiedad del archivo: CONSTRUNARIO
- Formato: FIEBDC-3/2012
- Programa: Construnario Versión 3.51
- Fecha de los precios: 09/04/2024
- Divisa: EUR

**ARTEVIPUL** m2 Pavimento continuo de hormigón pulido HM-20 10 cm, Artevia Pulido interior de Holcim. Resistencia: 20 MPa. Árido medio/grueso
Precio: 124.70
Pavimento continuo de hormigón pulido HM-20/B/20/XC0 Artevia pulido interior de Holcim, con micro fibras de polipropileno incluidas colocado en capa uniforme de 10 cm de espesor y acabado final realizado mediante un tratamiento mecánico de pulido en seco con exposición de áridos medios y gruesos, según protocolo definido, certificado y garantizado por aplicadores certificados de la empresa suministradora; resultando una superficie dura, libre de polvo, impermeable y mínimo mantenimiento. El proceso consta de un certificado de garantía de ejecución y prestaciones firmado por el representante de la empresa suministradora con mediciones de brillo (ISO 2818), definición de imagen reflejada (astm d5767), resistencia al rayado según la escala de Mohs (ISO-EN-101) y valor de adherencia con FSC 2000, según EN 10545-17. Para superficies mayores a 200 m2
