# Pavimento continuo de hormigón abujardado de 12 cm de espesor, ECOPact Artevia Natural de LafargeHolcim. Resistencia: 25 Mpa. DAP propia. Reducción CO2: entre 30% y 50%

- Propiedad del archivo: CONSTRUNARIO
- Formato: FIEBDC-3/2012
- Programa: Construnario Versión 3.51
- Fecha de los precios: 09/04/2024
- Divisa: EUR

**ECOARNATU** m2 Pavimento continuo de hormigón abujardado de 12 cm de espesor, ECOPact Artevia Natural de LafargeHolcim. Resistencia: 25 Mpa. DAP propia. Reducción CO2: entre 30% y 50%
Precio: 81.34
Pavimento continuo de hormigón desactivado ECOPact Artevia Boreal de 12 cm de espesor, realizado con hormigón HM-D-275/B/12-R-S AD de LafargeHolcim con tecnología Lumintech, incluyendo fibras de polipropileno, fabricado en central, acabado a definir por la D.F. (utilizando cemento gris y áridos luminiscentes blanco-azul, piedra verde turquesa o gris color azul-turquesa), vertido desde camión, extendido, vibrado y siembra manual, y tratado superficialmente con aditivos específicos para dejar al descubierto 2/3 mm del diámetro del árido; posterior aplicación de resina selladora Artevia de LafargeHolcim, incolora. Ejecutado por aplicadores certificados de LafargeHolcim. Para superfícies mayores a 200 m2. Declaración ambiental de producto propia (DAP) y reducción entre 30% y 50% de emisiones de CO2.
