# Hormigón autocompactante para armar HA-30/AC/12/XC3 ECOPact PRIME Agilia Horizontal de Holcim

- Propiedad del archivo: CONSTRUNARIO
- Formato: FIEBDC-3/2012
- Programa: Construnario Versión 3.51
- Fecha de los precios: 09/04/2024
- Divisa: EUR

**ECOPRIMARGHOR** m3 Hormigón autocompactante para armar HA-30/AC/12/XC3 ECOPact PRIME Agilia Horizontal de Holcim
Precio: 188.74
Hormigón autocompactante para armar HA-30/AC/12/XC3 ECOPact PRIME Agilia Horizontal de Holcim con 2 h de mantenimiento de propiedades reológicas elaborado en central en solera, vertido por medios manuales, Compactado según Código Estructural, p.p. de vibrado, regleado y curado en soleras. Componentes del hormigón con marcado CE y DdP (Declaración de prestaciones) según Reglamento (UE) 305/2011. Declaración ambiental de producto propia (DAP) y reducción de entre un 50% y un 70% de emisiones de CO2,
