# Hormigón autocompactante para elementos vistos realizado con HA-30/AC/12/XC3 ECOPact PRIME Agilia Arquitectónico de Holcim

- Propiedad del archivo: CONSTRUNARIO
- Formato: FIEBDC-3/2012
- Programa: Construnario Versión 3.51
- Fecha de los precios: 09/04/2024
- Divisa: EUR

**ECOPRIMEARGARQ** m3 Hormigón autocompactante para elementos vistos realizado con HA-30/AC/12/XC3 ECOPact PRIME Agilia Arquitectónico de Holcim
Precio: 221.55
Hormigón autocompactante para elementos vistos realizado con HA-30/AC/12/XC3 ECOPact PRIME Agilia Arquitectónico de Holcim, elaborado en central con 2 horas de mantenimiento de propiedades reológicas con una resistencia a compresión de 25 N/mm2, un tamaño máximo del árido de 12 mm para una clase de exposición tipo XC3, fluidez de 700 a 750 mm, según normas NTE-CSZ, Código Estructural y CTE DB-SE-C. Componentes del hormigón con marcado CE y DdP (Declaración de prestaciones) según Reglamento (UE) 305/2011. Declaración ambiental de producto propia (DAP) y reducción de entre un 50% y un 70% de emisiones de CO2.
