# Pavimento continuo de hormigón desactivado ECOPact PRIME Artevia Boreal de Holcim. 12 cm de espesor

- Propiedad del archivo: CONSTRUNARIO
- Formato: FIEBDC-3/2012
- Programa: Construnario Versión 3.51
- Fecha de los precios: 09/04/2024
- Divisa: EUR

**EPARBODE** m2 Pavimento continuo de hormigón desactivado ECOPact PRIME Artevia Boreal de Holcim. 12 cm de espesor
Precio: 77.77
Pavimento continuo de hormigón desactivado ECOPact PRIME Artevia Boreal de 12 cm de espesor, realizado con hormigón HM-D-275/B/12-R-S AD de Holcim con tecnología Lumintech, incluyendo fibras de polipropileno, fabricado en central, acabado a definir por la D.F. (utilizando cemento gris y áridos luminiscentes blanco-azul, piedra verde turquesa o gris color azul-turquesa), vertido desde camión, extendido, vibrado y siembra manual, y tratado superficialmente con aditivos específicos para dejar al descubierto 2/3 mm del diámetro del árido; posterior aplicación de resina selladora Artevia de Holcim, incolora. Ejecutado por aplicadores certificados de Holcim.Declaración ambiental de producto propia (DAP) y reducción de entre un 50% y un 70% de emisiones de CO2. Para superfícies mayores a 200 m2.
