# Hormigón estándar HA-25/B/20/XC2 de Holcim. Para elementos estructurales

- Propiedad del archivo: CONSTRUNARIO
- Formato: FIEBDC-3/2012
- Programa: Construnario Versión 3.51
- Fecha de los precios: 09/04/2024
- Divisa: EUR

**ESTANECO** m3 Hormigón estándar HA-25/B/20/XC2 de Holcim. Para elementos estructurales.
Precio: 147.00
Hormigón para armar de resistencia 25 N/mm2, consistencia blanda, tamaño máximo árido 20 mm, elaborado en central, para relleno de elementos estructurales, curado y totalmente terminado. Componentes del hormigón con marcado CE y DdP (Declaración de prestaciones) según Reglamento (UE) 305/2011.
