# Emulsión acrílica Tector Protector de Holcim

- Propiedad del archivo: CONSTRUNARIO
- Formato: FIEBDC-3/2012
- Programa: Construnario Versión 3.51
- Fecha de los precios: 09/04/2024
- Divisa: EUR

**TECTPRO** l Emulsión acrílica Tector Protector de Holcim.
Precio: 4.31
Tector® Protector es una emulsión acrílica de partículas extremadamente finas.
