# Tubo TFA, PG09, M16, color gris, referencia 10011009 de Pemsa

- Propiedad del archivo: CONSTRUNARIO
- Formato: FIEBDC-3/2012
- Programa: Construnario Versión 3.51
- Fecha de los precios: 16/04/2024
- Divisa: EUR

**PEM10011009** m Tubo TFA, PG09, M16, color gris, referencia 10011009 de Pemsa
Precio: 2.83
Tubo flexible helicoidal, fabricado en PVC con espiral interior de PVC rígido. Es aislante, estanco y autoextinguible, recomendado para la protección de conductores eléctricos en edificación, sector terciario, maquinaria e industria. Índice de protección IP65. El tubo flexible TFA se instala con racores P y RGp para su conexión a equipos o cajas. Disponible en diversos colores y diámetros. Código EAN: 8431927018328 Código ETIM 8.0: EC001177
