# Tubo flexible de PVC corrugado del tipo TFA, referencia 10011216 de Pemsa. DN16, gris claro

- Propiedad del archivo: CONSTRUNARIO
- Formato: FIEBDC-3/2012
- Programa: Construnario Versión 3.51
- Fecha de los precios: 16/04/2024
- Divisa: EUR

**PEM10011216** m Tubo flexible de PVC corrugado del tipo TFA, referencia 10011216 de Pemsa. DN16, gris claro
Precio: 6.70
Tubo flexible de PVC corrugado del tipo TFA para la protección de cableado en el sector terciario. Tubo helicoidal flexible con espiral interior de PVC rígido, protección estanca (IP65), resistencia a la compresión de 320 N y resistencia a impacto de 6 J. Disponible en color gris (RAL 7035), con amplia variedad de medidas. Código EAN: 8431927046314 Código ETIM 8.0: EC001177
