# Tubo anillado flexible LG-PA, referencia 10042029 de Pemsa. DN29, gris

- Propiedad del archivo: CONSTRUNARIO
- Formato: FIEBDC-3/2012
- Programa: Construnario Versión 3.51
- Fecha de los precios: 16/04/2024
- Divisa: EUR

**PEM10042029** u Tubo anillado flexible LG-PA, referencia 10042029 de Pemsa. DN29, gris
Precio: 5.44
Tubo anillado flexible, fabricado en poliamida 6 autoextinguible en color gris RAL 7031 o en color negro RAL 9005, libre de halógenos y con un índice de protección IP67. El tubo flexible LG-PA de la gama Pemsaflex® está recomendado en aplicaciones industriales, maquinaria y donde se demande un alto grado de flexibilidad y un excelente comportamiento a la intemperie y a la radiación UV. Código EAN: 8431927017352 Código ETIM 8.0: EC001175
