# Tubo anillado flexible fabricado en poliuretano RB-PU, referencia 10048023 de Pemsa. DN23, negro

- Propiedad del archivo: CONSTRUNARIO
- Formato: FIEBDC-3/2012
- Programa: Construnario Versión 3.51
- Fecha de los precios: 16/04/2024
- Divisa: EUR

**PEM10048023** u Tubo anillado flexible fabricado en poliuretano RB-PU, referencia 10048023 de Pemsa. DN23, negro
Precio: 24.48
Tubo anillado flexible fabricado en poliuretano en color negro RAL 9005, libre de halógenos y con un índice de protección IP67. El tubo flexible RB-PU de la gama Pemsaflex® está recomendado en aplicaciones industriales y de robótica donde se demanden un elevado grado de flexibilidad, largos ciclos de trabajo y altas prestaciones mecánicas. Código EAN: 8431927022585 Código ETIM 8.0: EC001175
