# Tubo flexible TM, referencia 11010029 de Pemsa. DN29. Protección: PG

- Propiedad del archivo: CONSTRUNARIO
- Formato: FIEBDC-3/2012
- Programa: Construnario Versión 3.51
- Fecha de los precios: 16/04/2024
- Divisa: EUR

**PEM11010029** u Tubo flexible TM, referencia 11010029 de Pemsa. DN29. Protección: PG
Precio: 13.95
Tubo flexible, fleje de acero con sistema de protección PG, con buena resistencia al impacto y compresión. Índice de protección IP40. No combustible. Recomendado para la protección mecánica de conductores eléctricos. El tubo flexible TM se instala con racores RM, RGm, RMH, RMM para su conexión a equipos o cajas. Color metálico. Disponible en diversos diámetros. Código EAN: 8431927000484 Código ETIM 8.0: EC001179
