# Tubo flexible de acero TM-PVC, referencia 11020113 de Pemsa. DN13 gris

- Propiedad del archivo: CONSTRUNARIO
- Formato: FIEBDC-3/2012
- Programa: Construnario Versión 3.51
- Fecha de los precios: 16/04/2024
- Divisa: EUR

**PEM11020113** u Tubo flexible de acero TM-PVC, referencia 11020113 de Pemsa. DN13 gris
Precio: 6.74
Tubo flexible metálico con fleje de acero con sistema de protección PG, con cubierta exterior de PVC, estanco y autoextinguible, con un índice de protección IP65. Altas prestaciones mecánicas, recomendado para la protección mecánica de conductores eléctricos. El tubo flexible TM-PVC se instala con racores RM, RGm, RMH, RMM para su conexión a equipos o cajas. Disponible en varios diámetros en color gris (RAL 7031). Código EAN: 8431927035110 Código ETIM 8.0: EC001179
