# Tubo rígido del tipo RPVC 750+manguito, referencia 13060163 de Pemsa. DN63, gris

- Propiedad del archivo: CONSTRUNARIO
- Formato: FIEBDC-3/2012
- Programa: Construnario Versión 3.51
- Fecha de los precios: 16/04/2024
- Divisa: EUR

**PEM13060163** m Tubo rígido del tipo RPVC 750+manguito, referencia 13060163 de Pemsa. DN63, gris
Precio: 12.20
Tubo rígido del tipo RPVC para la protección de cables eléctricos en aplicaciones de edificación. Fabricado en material plástico (PVC) con un Índice de protección IP44, resistencia a la compresión de 750 N y resistencia a impactos de 6 J. Disponible en color gris (RAL 7035), con amplia variedad de medidas. Código EAN: 8431927085399 Código ETIM 8.0: EC001174
