# Prensaestopas con anillo de cierre en goma blanda gama HEXADIN-P, referencia 20010013 de Pemsa. PG13 ( 9/12)

- Propiedad del archivo: CONSTRUNARIO
- Formato: FIEBDC-3/2012
- Programa: Construnario Versión 3.51
- Fecha de los precios: 16/04/2024
- Divisa: EUR

**PEM20010013** u Prensaestopas con anillo de cierre en goma blanda gama HEXADIN-P, referencia 20010013 de Pemsa. PG13 ( 9/12)
Precio: 0.77
Prensaestopas con anillo de cierre en goma blanda TPV con un índice de protección IP54 según En 60529. Disponible en rosca métrica de M12 a M40 y en rosca PG 7 a PG36 para diversos diámetros de cable. Fabricado en poliamida 6 autoextinguible en color gris RAL 7035. Código EAN: 8431927000781 Código ETIM 8.0: EC000441
