# Prensaestopas con anillo de cierre en goma blanda gama HEXADIN-P, referencia 20010029 de Pemsa. PG29 (18/25)

- Propiedad del archivo: CONSTRUNARIO
- Formato: FIEBDC-3/2012
- Programa: Construnario Versión 3.51
- Fecha de los precios: 16/04/2024
- Divisa: EUR

**PEM20010029** u Prensaestopas con anillo de cierre en goma blanda gama HEXADIN-P, referencia 20010029 de Pemsa. PG29 (18/25)
Precio: 2.17
Prensaestopas con anillo de cierre en goma blanda TPV con un índice de protección IP54 según En 60529. Disponible en rosca métrica de M12 a M40 y en rosca PG 7 a PG36 para diversos diámetros de cable. Fabricado en poliamida 6 autoextinguible en color gris RAL 7035. Código EAN: 8431927000811 Código ETIM 8.0: EC000441
