# Prensaestopa Iris-P Air, referencia 21023120 de Pemsa. M12 ( 4/6.5) negro

- Propiedad del archivo: CONSTRUNARIO
- Formato: FIEBDC-3/2012
- Programa: Construnario Versión 3.51
- Fecha de los precios: 16/04/2024
- Divisa: EUR

**PEM21023120** u Prensaestopa Iris-P Air, referencia 21023120 de Pemsa. M12 ( 4/6.5) negro
Precio: 7.08
Prensaestopaestopas con sistema de cierre por diafragma con junta de TPV y un índice de protección de IP68 (5 bar) según EN 60529. Disponible en rosca métrica de M12 a M16 y en rosca PG 7 a PG 9 para diversos diámetros de cable. Dispone de una membrana que equilibra la presión y evita la condensación interior. Fabricado en poliamida 6 autoextinguible en color gris claro RAL 7035 y en color negro RAL 9005. Código EAN: 8431927097224 Código ETIM 8.0: EC000441
