# Prensaestopa Iris-M EMC, referencia 21034021 de Pemsa. PG21 (13/18)

- Propiedad del archivo: CONSTRUNARIO
- Formato: FIEBDC-3/2012
- Programa: Construnario Versión 3.51
- Fecha de los precios: 16/04/2024
- Divisa: EUR

**PEM21034021** u Prensaestopa Iris-M EMC, referencia 21034021 de Pemsa. PG21 (13/18)
Precio: 34.55
Prensaestopa Iris-M EMC, referencia 21034021 de Pemsa. PG21 (13/18) Código EAN: 8431927097309 Código ETIM 8.0: EC000441
