# Prensaestopa Iris-M EMC, referencia 21034029 de Pemsa. PG29 (18/25)

- Propiedad del archivo: CONSTRUNARIO
- Formato: FIEBDC-3/2012
- Programa: Construnario Versión 3.51
- Fecha de los precios: 16/04/2024
- Divisa: EUR

**PEM21034029** u Prensaestopa Iris-M EMC, referencia 21034029 de Pemsa. PG29 (18/25)
Precio: 88.61
Prensaestopa Iris-M EMC, referencia 21034029 de Pemsa. PG29 (18/25) Código EAN: 8431927097316 Código ETIM 8.0: EC000441
