# Prensaestopa Iris-M EMC, referencia 21034042 de Pemsa. PG42 (30/38)

- Propiedad del archivo: CONSTRUNARIO
- Formato: FIEBDC-3/2012
- Programa: Construnario Versión 3.51
- Fecha de los precios: 16/04/2024
- Divisa: EUR

**PEM21034042** u Prensaestopa Iris-M EMC, referencia 21034042 de Pemsa. PG42 (30/38)
Precio: 108.57
Prensaestopa Iris-M EMC, referencia 21034042 de Pemsa. PG42 (30/38) Código EAN: 8431927097330 Código ETIM 8.0: EC000441
