# Prensaestopa Iris-M EMC, referencia 21035630 de Pemsa. M63 (34/44)

- Propiedad del archivo: CONSTRUNARIO
- Formato: FIEBDC-3/2012
- Programa: Construnario Versión 3.51
- Fecha de los precios: 16/04/2024
- Divisa: EUR

**PEM21035630** u Prensaestopa Iris-M EMC, referencia 21035630 de Pemsa. M63 (34/44)
Precio: 173.61
Prensaestopa Iris-M EMC, referencia 21035630 de Pemsa. M63 (34/44) Código EAN: 8431927097606 Código ETIM 8.0: EC000441
