# Prensaestopa Iris-M alta temperatura, referencia 21038016 de Pemsa. PG16 (10/14)

- Propiedad del archivo: CONSTRUNARIO
- Formato: FIEBDC-3/2012
- Programa: Construnario Versión 3.51
- Fecha de los precios: 16/04/2024
- Divisa: EUR

**PEM21038016** u Prensaestopa Iris-M alta temperatura, referencia 21038016 de Pemsa. PG16 (10/14)
Precio: 47.33
Prensaestopa Iris-M alta temperatura, referencia 21038016 de Pemsa. PG16 (10/14) Código EAN: 8431927097873 Código ETIM 8.0: EC000441
