# Prensaestopa Iris-M alta temperatura, referencia 21038021 de Pemsa. PG21 (13/18)

- Propiedad del archivo: CONSTRUNARIO
- Formato: FIEBDC-3/2012
- Programa: Construnario Versión 3.51
- Fecha de los precios: 16/04/2024
- Divisa: EUR

**PEM21038021** u Prensaestopa Iris-M alta temperatura, referencia 21038021 de Pemsa. PG21 (13/18)
Precio: 95.38
Prensaestopa Iris-M alta temperatura, referencia 21038021 de Pemsa. PG21 (13/18) Código EAN: 8431927097880 Código ETIM 8.0: EC000441
