# Prensaestopas con sistema de cierre por diafragma, referencia 21040007 de Pemsa. PG 7 ( 3/ 6.5) gris

- Propiedad del archivo: CONSTRUNARIO
- Formato: FIEBDC-3/2012
- Programa: Construnario Versión 3.51
- Fecha de los precios: 16/04/2024
- Divisa: EUR

**PEM21040007** u Prensaestopas con sistema de cierre por diafragma, referencia 21040007 de Pemsa. PG 7 ( 3/ 6.5) gris
Precio: 0.84
Prensaestopas con sistema de cierre por diafragma, referencia 21040007 de Pemsa. con junta de NBR y un índice de protección de IP68 (5 bar) según EN 60529. Disponible en rosca métrica de M12 a M63 y en rosca PG 7 a PG48 para diversos diámetros de cable. Certificación UL Classified. Fabricado en poliamida 6 autoextinguible en color gris claro RAL 7035, gris RAL 7001 y en color negro RAL 9005. Código EAN: 8431927041852 Código ETIM 8.0: EC000441
