# Prensaestopas Iris-MP, referencia 21131400 de Pemsa. M40 ( 8x22)

- Propiedad del archivo: CONSTRUNARIO
- Formato: FIEBDC-3/2012
- Programa: Construnario Versión 3.51
- Fecha de los precios: 16/04/2024
- Divisa: EUR

**PEM21131400** u Prensaestopas Iris-MP, referencia 21131400 de Pemsa. M40 ( 8x22)
Precio: 21.91
Prensaestopas Iris-MP, referencia 21131400 de Pemsa. M40 ( 8x22) Código EAN: 8431927116314 Código ETIM 8.0: EC000441
