# Prensa Iris-IP, referencia21150029 de Pemsa. PG29 ( 8x22) negro

- Propiedad del archivo: CONSTRUNARIO
- Formato: FIEBDC-3/2012
- Programa: Construnario Versión 3.51
- Fecha de los precios: 16/04/2024
- Divisa: EUR

**PEM21150029** u Prensa Iris-IP, referencia21150029 de Pemsa. PG29 ( 8x22) negro
Precio: 3.44
Prensa Iris-IP, referencia21150029 de Pemsa. PG29 ( 8x22) negro Código EAN: 8431927116482 Código ETIM 8.0: EC000441
