# Prensaestopas Iris-IC, referencia 21340016 de Pemsa. PG16 ( 2x 7) gris

- Propiedad del archivo: CONSTRUNARIO
- Formato: FIEBDC-3/2012
- Programa: Construnario Versión 3.51
- Fecha de los precios: 16/04/2024
- Divisa: EUR

**PEM21340016** u Prensaestopas Iris-IC, referencia 21340016 de Pemsa. PG16 ( 2x 7) gris
Precio: 2.74
Prensaestopas Iris-IC, referencia 21340016 de Pemsa. PG16 ( 2x 7) gris Código EAN: 8431927116949 Código ETIM 8.0: EC000441
